# Muro de carga de fábrica armada, de bloque de hormigón

- Propiedad del archivo: CYPE Ingenieros S.A.
- Formato: FIEBDC-3/2016
- Programa: Generador de precios de la construcción. CYPE Ingenieros, S.A.
- Fecha: 23/05/2025
- Divisa: EUR
- Costes indirectos: 3 %
- IVA: 21 %

## F Fachadas y particiones

### FE Fábrica estructural

#### FEA Muros de fábrica armada

**FEA020** m² Muro de carga de fábrica armada, de bloque de hormigón.
Muro de carga de 15 cm de espesor de fábrica armada de bloque de hormigón, liso estándar "PREFHORVISA", color gris, 40x20x15 cm, resistencia normalizada R10 (10 N/mm²), para revestir, "PREFHORVISA", con juntas horizontales y verticales de 10 mm de espesor, junta rehundida, recibida con mortero de cemento industrial, color gris, M-7,5, suministrado a granel, con piezas especiales tales como medios bloques, bloques de esquina y bloques en "U" en formación de zunchos horizontales y dinteles, reforzado con hormigón de relleno, HA-25/B/12/XC2, preparado en obra, vertido con medios manuales, volumen 0,015 m³/m², en dinteles, zunchos horizontales y zunchos verticales; y acero UNE-EN 10080 B 500 S, cuantía 0,6 kg/m²; armadura de tendel prefabricada de acero galvanizado en caliente con recubrimiento de resina epoxi, de 3,7 mm de diámetro y de 75 mm de anchura, rendimiento 2,45 m/m².
Incluye: Limpieza y preparación de la superficie soporte. Replanteo, planta a planta. Colocación y aplomado de miras de referencia. Tendido de hilos entre miras. Colocación de plomos fijos en las aristas. Colocación de las piezas por hiladas a nivel. Colocación de las armaduras de tendel prefabricadas entre hiladas. Colocación de armaduras en los huecos de las piezas, zunchos horizontales y dinteles. Preparación del hormigón. Vertido, vibrado y curado del hormigón. Realización de todos los trabajos necesarios para la resolución de huecos. Limpieza.
Criterio de medición de proyecto: Superficie medida según documentación gráfica de Proyecto, sin duplicar esquinas ni encuentros, deduciendo los huecos de superficie mayor de 2 m².
Criterio de medición de obra: Se medirá la superficie realmente ejecutada según especificaciones de Proyecto, sin duplicar esquinas ni encuentros, deduciendo los huecos de superficie mayor de 2 m².

| Código | Ud | Descripción | Rendimiento | Precio | Importe |
|---|---|---|---|---|---|
| mt02bhp010cea | Ud | Bloque de hormigón, liso estándar "PREFHORVISA", color gris, 40x20x15 cm, categoría II, resistencia normalizada R10 (10 N/mm²), densidad 1200 kg/m³, para revestir. Según UNE-EN 771-3. (material) | 11.256 | 0.84 | 9.455 |
| mt02bhp011a | Ud | Medio bloque de hormigón, liso estándar "PREFHORVISA", color gris, 20x20x15 cm, categoría II, resistencia normalizada R10 (10 N/mm²), densidad 1200 kg/m³, para revestir. Según UNE-EN 771-3. (material) | 0.473 | 0.79 | 0.374 |
| mt02bhp012a | Ud | Bloque de esquina de hormigón, liso estándar "PREFHORVISA", color gris, 40x20x15 cm, categoría II, resistencia normalizada R10 (10 N/mm²), densidad 1200 kg/m³, para revestir. Según UNE-EN 771-3. (material) | 0.494 | 2.04 | 1.008 |
| mt02bhp020a | Ud | Bloque en "U" de hormigón, liso "PREFHORVISA", color gris, 40x20x15 cm, resistencia normalizada R10 (10 N/mm²), para revestir. Según UNE-EN 771-3. (material) | 0.924 | 1.61 | 1.488 |
| mt07aco010c | kg | Ferralla elaborada en taller industrial con acero en barras corrugadas, UNE-EN 10080 B 500 S, de varios diámetros. (material) | 0.6 | 1.6 | 0.960 |
| mt08var050 | kg | Alambre galvanizado para atar, de 1,30 mm de diámetro. (material) | 0.014 | 1.5 | 0.021 |
| mt07aag010ebe | m | Armadura de tendel prefabricada de acero galvanizado en caliente con recubrimiento de resina epoxi, de 3,7 mm de diámetro y 75 mm de anchura, con dispositivos de separación, geometría diseñada para permitir el solape y sistema de autocontrol del operario (SAO). Según UNE-EN 845-3. (material) | 2.45 | 2.41 | 5.905 |
| mt08cem011a | kg | Cemento Portland CEM II/B-L 32,5 R, color gris, en sacos, según UNE-EN 197-1. (material) | 6.935 | 0.1 | 0.694 |
| mt08aaa010a | m³ | Agua. (material) | 0.008 | 1.5 | 0.012 |
| mt01arg006 | t | Arena de cantera, para hormigón preparado en obra. (material) | 0.009 | 17.5 | 0.158 |
| mt01arg007b | t | Árido grueso homogeneizado, de tamaño máximo 12 mm. (material) | 0.019 | 16.64 | 0.316 |
| mt09mif010db | t | Mortero industrial para albañilería, de cemento, color gris, categoría M-7,5 (resistencia a compresión 7,5 N/mm²), suministrado a granel, según UNE-EN 998-2. (material) | 0.021 | 53.9 | 1.132 |
| mq06hor010 | h | Hormigonera eléctrica con una capacidad de amasado de 160 l. (maquinaria) | 0.011 | 3.45 | 0.038 |
| mq06mms010 | h | Mezclador continuo con silo, para mortero industrial en seco, suministrado a granel. (maquinaria) | 0.091 | 1.94 | 0.177 |
| mo021 | h | Oficial 1ª construcción en trabajos de albañilería. (mano de obra) | 0.475 | 23.1 | 10.973 |
| mo114 | h | Peón ordinario construcción en trabajos de albañilería. (mano de obra) | 0.493 | 21.69 | 10.693 |
| mo043 | h | Oficial 1ª ferrallista. (mano de obra) | 0.141 | 24.04 | 3.390 |
| mo090 | h | Ayudante ferrallista. (mano de obra) | 0.141 | 22.82 | 3.218 |
| % | % | Costes directos complementarios | 2 % | 50.012 | 1.000 |
|  |  | Costes directos |  |  | 51.012 |

Residuos:
- colocación: mt02bhp010cea; factor de residuo 0.04546
- colocación: mt02bhp011a; factor de residuo 0.0473
- colocación: mt02bhp012a; factor de residuo 0.0105
- colocación: mt02bhp020a; factor de residuo 0.0105
- colocación: mt07aco010c Ferralla elaborada en taller industrial con acero en barras corrugadas, UNE-EN 10080 B 500 S, de varios diámetros; factor de residuo 0.0075
- colocación: mt08var050 Alambre galvanizado para atar, de 1,30 mm de diámetro; factor de residuo 0.0038
- colocación: mt07aag010ebe; factor de residuo 0.0144093
- colocación: mt08cem011a Cemento Portland CEM II/B-L 32,5 R, color gris, en sacos, según UNE-EN 197-1; factor de residuo 0.01512
- colocación: mt01arg006 Arena de cantera, para hormigón preparado en obra; factor de residuo 0.003
- colocación: mt01arg007b Árido grueso homogeneizado, de tamaño máximo 12 mm; factor de residuo 0.00540057
- colocación: mt09mif010db; factor de residuo 0.0189

## Recursos

**mt02bhp010cea** Ud Bloque de hormigón
Datos técnicos: Coste energético 8.566 MJ; Emisión de CO2 1.086 kg; Código LER 17 01 01; Masa del elemento 13.5 kg; Volumen 0.009 m3
Residuos:
- embalaje: re170201 Madera. (componente de residuo); rendimiento 0.008 kg; Código LER 17 02 01; Masa del elemento 1 kg; Volumen 0.000909 m3
- embalaje: re170203 Plástico. (componente de residuo); rendimiento 0.004 kg; Código LER 17 02 03; Masa del elemento 1 kg; Volumen 0.001667 m3

**mt02bhp011a** Ud Medio bloque de hormigón
Datos técnicos: Coste energético 5.313 MJ; Emisión de CO2 0.606 kg; Código LER 17 01 01; Masa del elemento 7.5 kg; Volumen 0.005 m3
Residuos:
- embalaje: re170201 Madera; rendimiento 0.007 kg
- embalaje: re170203 Plástico; rendimiento 0.004 kg

**mt02bhp012a** Ud Bloque de esquina de hormigón
Datos técnicos: Coste energético 9.949 MJ; Emisión de CO2 1.072 kg; Código LER 17 01 01; Masa del elemento 13.5 kg; Volumen 0.009 m3
Residuos:
- embalaje: re170201 Madera; rendimiento 0.017 kg
- embalaje: re170203 Plástico; rendimiento 0.005 kg

**mt02bhp020a** Ud Bloque en "U" de hormigón
Datos técnicos: Coste energético 10.744 MJ; Emisión de CO2 1.192 kg; Código LER 17 01 01; Masa del elemento 15 kg; Volumen 0.01 m3
Residuos:
- embalaje: re170201 Madera; rendimiento 0.017 kg
- embalaje: re170203 Plástico; rendimiento 0.005 kg

**mt07aco010c** kg Ferralla elaborada en taller industrial con acero en barras corrugadas, UNE-EN 10080 B 500 S, de varios diámetros
Datos técnicos: Coste energético 12.720 MJ; Emisión de CO2 0.530 kg; Código LER 17 04 05; Masa del elemento 1 kg; Volumen 0.000476 m3

**mt08var050** kg Alambre galvanizado para atar, de 1,30 mm de diámetro
Datos técnicos: Coste energético 25.100 MJ; Emisión de CO2 2.560 kg; Código LER 17 04 05; Masa del elemento 1 kg; Volumen 0.000476 m3

**mt07aag010ebe** m Armadura de tendel prefabricada de acero galvanizado en caliente con recubrimiento de resina epoxi
Datos técnicos: Coste energético 6.380 MJ; Emisión de CO2 0.620 kg; Código LER 17 04 05; Masa del elemento 0.2311 kg; Volumen 0.00011 m3
Residuos:
- embalaje: re170203 Plástico; rendimiento 0.006 kg

**mt08cem011a** kg Cemento Portland CEM II/B-L 32,5 R, color gris, en sacos, según UNE-EN 197-1
Datos técnicos: Coste energético 3.769 MJ; Emisión de CO2 0.669 kg; Código LER 17 01 01; Masa del elemento 1 kg; Volumen 0.000667 m3
Residuos:
- embalaje: re150101 Envases de papel y cartón. (componente de residuo); rendimiento 0.011 kg; Código LER 15 01 01; Masa del elemento 1 kg; Volumen 0.001333 m3
- embalaje: re170203 Plástico; rendimiento 0.002 kg

**mt08aaa010a** m³ Agua
Datos técnicos: Coste energético 60.000 MJ; Emisión de CO2 30.000 kg

**mt01arg006** t Arena de cantera, para hormigón preparado en obra
Datos técnicos: Coste energético 75.000 MJ; Emisión de CO2 4.000 kg; Código LER 01 04 09; Masa del elemento 1000 kg; Volumen 0.625 m3

**mt01arg007b** t Árido grueso homogeneizado, de tamaño máximo 12 mm
Datos técnicos: Coste energético 75.000 MJ; Emisión de CO2 4.000 kg; Código LER 01 04 08; Masa del elemento 1000 kg; Volumen 0.666667 m3

**mt09mif010db** t Mortero industrial para albañilería
Datos técnicos: Coste energético 1960.000 MJ; Emisión de CO2 170.000 kg; Código LER 17 01 01; Masa del elemento 1000 kg; Volumen 0.666667 m3
